# Erweiterung Ludgerusschule
Angebotsaufforderung (GAEB DA XML 3.3, DA83)
Projekt: OE-20...
Währung: EUR
Erstellt mit: GXML Toolbox V3.3 R20220330, ORCA AVA 26.0.6 26.00.06, 13.02.2026

## ZTV Allgemeines
ZUSÄTZLICHE TECHNISCHE VERTRAGSBEDINGUNGEN
zu den Allgemeinen Technischen Vertragsbedingungen für die Ausführung von Bauleistungen auf der Grundlage der VOB Teil C (ATV)

ZTV Allgemeines

1.01 Baubeschreibung

Eine Grundschule benötigt für ihre 4-Zügigkeit und ein erweitertes Angebot einer offenen Ganztagsbetreuung 5 weitere Klassenräume, neue Büroräume und einen großzügigen Speisesaal mit neuem Regenerationsraum. Die Erweiterung wird mittels einer Aufstockung im ersten Obergeschoss realisiert, anschließend an den schon bebauten Teil des Obergeschosses, über dem Bauteil A1 wird es eine Brücke zum ebenfalls aufzustockenden Bauteil A2 schlagen. Neue Anforderungen an den Verwaltungsbereich werden im Erdgeschoss, angrenzend an das hervorstehende Lehrerzimmer durch einen neuen Anbau realisiert.

Die gesamte Baumaßnahme wird in 3 Bauabschnitte unterteilt. Beim BT-A2 tragen neue Stützenreihen nord- und schulhofseitig die Aufstockung, die große Stützweite wird mittels Spannhohlbetonplatten bewältigt. Das 1.OG wird überwiegend in Holzbauweise ausgeführt. Das Satteldach und die Fassaden werden mit Metallelementen verkleidet. Das BT-A3 wird auf Stützen aufgeständert, das massive Betontreppenhaus erstreckt sich bis in das 1.OG, darauf ruht die Lüftungsanlage. Die Decke über EG wird in Ortbeton erstellt, die weitere Konstruktion im 1.OG wird in Holzbaurahmenweise ausgeführt. Die Bestandsfassaden des BT-A2 werden mittels eines WDVS mit Klinkerriemchen energetisch saniert.
BT-A2 bildet den ersten Bauabschnitt.
Das Lehrerzimmer wird teilweise zurückgebaut und inklusive eines neuen Verwaltungstraktes im EG neu in Massivbauweise erstellt. Das 1.OG wird in Holzrahmenbauweise erstellt, das BT-A1 und A3 erhalten eine Holzschalung als Fassade, das Dach der beiden Bauteile wird als Gründach ausgeführt. Das BT-A1 und A3 bilden den 2. Bauabschnitt.
Der Bauabschnitt 3 umfasst die Sanierung der vormals genutzten Interimsküche und der Aufarbeitung der Aula in eine interne Veranstaltungsfläche. Dieser Bauabschnitt wird in einer separaten Ausschreibung erfasst.

Der Umbau findet im laufenden Schulbetrieb statt und bedarf daher besonderer Sicherheitsmaßnahmen.

1.02 Produkte

Grundlage der Anforderungen an Produkte ergeben sich aus den Gebäudeleitlinien 2020 der Stadt Münster. Produktdatenblätter der verwendeten Materialien und Pflegeanleitungen sind vorzulegen.

1.03 Zeichnungen und Unterlagen des AG

Zur Erläuterung der Leistungsbeschreibung liegen dem Leistungsverzeichnis folgende Unterlagen bei:

ANLAGEN:
- 02_Planunterlagen
- 03_Fotodokumentation
- 04_Terminplan

1.04 Sauberkeit der Baustelle

Die Aufstellung von Materialcontainern und die Lagerung von Materialien sind mit der Bauleitung abzustimmen.
Bauwasser und Baustrom werden bauseits gestellt, es werden keine Verbrauchskosten erhoben.
Die Baustelle hat stets übersichtlich und aufgeräumt zu erscheinen; Verunreinigungen von öffentlichen Straßen und Wegen sind unaufgefordert zu beseitigen.
Jeder auf der Baustelle tätige AN ist zur Reinhaltung der Baustelle verpflichtet. Jeder AN ist für die ordnungsgemäße Entsorgung von Schutt, Abfall und Verpackungsmaterial eigenverantwortlich zuständig.
Kommt der Auftragnehmer den vorgenannten Verpflichtungen nicht unaufgefordert nach, kann eine Aufforderung zur Schutt- und Abfallbeseitigung durch die Bauleitung bei kürzester Fristsetzung (24 Stunden) mündlich, telefonisch oder schriftlich erfolgen. Erfolgt die Beseitigung dann nicht am selben Tag, so ist der Auftraggeber berechtigt, den Schutt, Abfall und die Verunreinigungen auf Kosten des Auftragnehmers beseitigen zu lassen und die entstehenden Kosten von der Schlussrechnung des Auftragnehmers abzuziehen.
Lärm und Verschmutzungen sowie Staubentwicklung sind auf das mögliche Mindestmaß zu beschränken. Geräte, wie Kompressoren u. ä. sind grundsätzlich nur als schallgedämpfte Geräte einzusetzen. Die Objektüberwachung regelt die Zusammenarbeit an der Baustelle in Koordinierungsbesprechungen. Der AN bzw. sein Vertreter ist zur regelmäßigen Teilnahme an diesen Besprechungen nach Aufforderung verpflichtet. Der AN ist zur Führung eines Bautagebuches und zur Vorlage desselben auf Anforderung durch die Objektüberwachung verpflichtet.

1.05 Schutzmaßnahmen

Während der Bauzeit sind zum vorübergehenden Schutz der Leistungen geeignete Schutzmaßnahmen einzuleiten. Beim Transport und beim Zwischenlagern sind ebenfalls geeignete Schutzmaßnahmen vorzusehen.

1.06 Vorhaltung Sicherheitseinrichtungen

Sämtliche Schutz- und Sicherheitsmaßnahmen nach VOB/C DIN 18299 Nr. 4.1.4. sind über die eigene Benutzungsdauer bis zur endgültigen Entbehrlichkeit vorzuhalten und zu unterhalten. Abbau und Demontage sind erst nach Rücksprache mit der Bauleitung erlaubt. Diese Kosten sind in die Einheitspreise mit einzukalkulieren.

1.07 Nachweise und Genehmigungen

Generell gilt, dass bei Rückbauarbeiten die einschlägigen Arbeits- und Emissionsschutzbestimmungen zu beachten sind. Dies gilt auch bei "normalen" Abbrucharbeiten. Unter Berücksichtigung der jeweiligen Arbeitstechnik ist vom Auftragnehmer vor Aufnahme der Arbeiten eine entsprechende Arbeits- und Betriebsanweisung unter Beachtung der entsprechenden Vorschriften zu erstellen und ggf. mit dem SiGeKo (Sicherheits- und Gesundheitsschutzkoordinator) abzustimmen und den zuständigen Aufsichtsbehörden anzuzeigen.

Darüber hinaus sind übrige Arbeitsschutz- und Emissionsschutzbestimmungen, auf die hier nicht weiter eingegangen wird, zu beachten.
Die Entsorgung der Abfälle ist durch einen Entsorgungsfachbetrieb gem. der Verordnung über Entsorgungsfachbetriebe auszuführen. Sofern der Bieter selbst kein Entsorgungsfachbetrieb ist, hat er einen entsprechenden Nachunternehmer einzuschalten und den Nachweis über die Qualifikation als Entsorgungsfachbetrieb beizubringen.

Der Einsatz von Nachunternehmern bedarf der schriftlichen Genehmigung durch den Auftraggeber.

1.08 Arbeitsschutz

Das Arbeitsschutzgesetz ist einzuhalten.
Die Baustellen-Sicherheitsordnung ist einzuhalten.

1.09 Stundenlohnarbeiten

Die Stundenlohnarbeiten sind einschl. aller erforderlichen Zuschläge zu kalkulieren. Die Ausführung der Stundenlohnarbeiten erfolgt nur auf Anweisung der Bauleitung. Die Stundennachweise sind der Bauleitung täglich zur Unterschrift vorzulegen, persönlich oder per Email. Bei später eingereichten Nachweisen behält sich die Bauleitung vor diese nicht anzuerkennen, wenn nicht eindeutig die Leistung nachvollziehbar ist.

## 16 Parkettarbeiten

### Titel 01 Allgemeine Arbeiten

#### Bereich 01.01 Baustelleneinrichtung

**01.01.0010 Baustelleneinrichtung für eigenen Zwecke**
Die Baustelleneinrichtung ist für alle vertraglichen
bzw. zusätzlich zu leistenden Arbeiten und Leistungen,
für eigene Zwecke herzustellen und für die Dauer der eingenen Leistungen vorzuhalten.
Nach Beendigung der Arbeiten Baustelleneinrichtung
wieder abräumen, aufräumen der Lager- und Arbeitsplätze
und Wiederherstellung des alten Zustandes.

In der Baustelleneinrichtung sind folgende Leistungen einzukalkulieren:

- Gestellung aller notwendigen Geräte, Werkzeuge und
  Hilfsmittel, Hebewerkzeuge inkl. erforderliche Krane,
- Material- und Gerätevorhaltekosten
- Gestellung der erforderlichen, Sozial- und
  Bürocontainer mit Einrichtungen für eigene Zwecke
- Gestellung der erforderlichen Lagercontainer
- Betriebskosten für die Baustelleneinrichtung, einschl. aller Fahrtkosten
- alle sonstigen Kosten, die der Auftragnehmer zur
  ordnungsgemäßen Durchführung der Bauaufgabe zu
  erbringen hat; insbesondere Schnurgerüste,
  Einmessarbeiten und Arbeitsvorbereitung, sofern nicht
  gesondert ausgeschrieben,
- Einhaltung der Forderungen des Amtes für öffentliche
  Ordnung, der Bauberufsgenossenschaften und sonst
  mitwirkender Behörden, Amtsstellen und Körperschaften.
Menge: 1,000 St

#### Bereich 01.02 Sonstige Arbeiten

**01.02.0010 Bemusterung Parkett**
Musterfläche mit passender Verlegeart mit jeweils einer Gesamtfläche von mind. 1,0 bis 1,5 m2 auf einer Tafel vorgelegt, oder Vorort hergestellt werden. Mit einzukalkulieren ist die Bemusterung der Lacke in Kombination mit den Parkettflächen.
Menge: 1,000 St

**01.02.0020 Abdecken; Fertige Fläche; Parkettboden**
Flächige Schutzabdeckung des fertigen Bodenbelags (Parkett) aus, mit Hartfaserplatten, in Bahnen nebeneinander verlegen, mit Vließ o.ä. entkoppeln und mit Klebeband untereinander fixieren. Verlegen und nach Aufforderung rückstandlos entfernen und entsorgen.
Menge: 480,000 m2

**01.02.0030 Aufmerksamkeitsfeld Kunststoffnoppen**
Aufmerksamkeitsfeld für Leitsystem auf Parkettboden ausrichten und verkleben, vor Aufzug, Richtungswechsel,
Abmessung ca. 40 x 40 cm, aus Kunststoffnoppen, rund, grau (RAL 7015).
Durchmesser Noppen: ca. 3,0 cm
Noppenhöhe: ca. 0,33 cm
Menge: 5,000 St

**01.02.0040 Leitlinien Kunststoffstreifen**
Leitlinien für Leitsystem auf Parkettboden ausrichten und verkleben
Abmessung ca. 15 x 30 cm, aus 3 Kunststoffsteifen, abgerundet, grau (RAL 7015).
Längsstreifen: ca. 0,16 x 29,5 cm
Streifenhöhe: ca. 0,33 cm
Menge: 25,000 St

### Titel 02 Parkettarbeiten

#### Bereich 02.02 Vorarbeiten

**02.02.0010 Untergrund Neu-Estriche prüfen und anschleifen**
Untergrund aus neu verlegten Zementestrich gemäß Normen und Merkblättern prüfen und grob reinigen (Verschmutzung durch Farbreste, Mörtelreste, etc.)
einschl. Reinigungsschliff durchführen, absaugen, um Verschmutzungen Reinigungsrückstände der Vorgewerke zu entfernen, bis ein verlegereifer Untergrund vorliegt. Das anfallende Material ist fachgerecht zu entsorgen und in den Einheitpreis einzukalkulieren.
Menge: 470,000 m2

**02.02.0020 CM-Messung**
CM-Messung
zur Prüfung der Belegreife des Zementestrichs
einschl. Protokoll
Menge: 2,000 St

**02.02.0030 Grundierung**
Grundierdispersion als Haftbrücke, geeignet für die folgend beschriebene Spachtelung bzw. Parkettarbeiten, nach Herstellervorschrift auf die gereinigten Estrichflächen aufbringen.
Menge: 470,000 m2

**02.02.0040 Spachtelung; flächig bis 3 mm**
Flächiges ausgleichen von Unebenheiten des Untergrundes aus Zementestrich mit Spachtelmasse mit hoher Festigkeit für hohe Lastaufnahmen, selbstverlaufend, emissionsarm, Dicke bis 3 mm, zur Herstellung belegreifer Untergründe für die Verlegung von Parkett.
Menge: 280,000 m2

**02.02.0050 Spachtelung Hörschleifenfräsung**
Ausfüllen von Fräsungen im Speiseraum, welche für die Belegung mit einer Hörschleife nachträglich im Estrich angefertigt wurden. Anspachteln mittels standfester Spachtelmasse zur Herstellung belegreifer Untergründe für die Verlegung von Parkett.
Abmessung der Fräsungen: max. breite 15 x tiefe 10 mm
Menge: 100,000 m

**02.02.0060 Türschwellen anspachteln**
Türschwellen anspachteln mit standfester Spachtelmasse zur Anpassung der Höhenlage zu angrenzenden Bodenbeläge bis ca. 15 mm,
einschl. dem sauberen Anarbeiten an Türzargen,
Türbreiten bis ca. 1,135 m,
Bearbeitungsfläche bis ca. 2,00 m²,
die Leistung ist vor Ausführung gemeinsam mit der Objektüberwachung aufzumessen und festzulegen.
Menge: 5,000 St

**02.02.0070 Türschwellen anschleifen / anfräsen**
Im Bereich von Türschwellen höhengerechten Ausgleich  herstellen, von Bestand zu angrenzenden Bodenbelägen, durch anschleifen bzw. abfräsen, 2-4 mm,
Bearbeitungsfläche bis ca. 2,00 m²,
die Leistung ist vor Ausführung gemeinsam mit der Objektüberwachung aufzumessen und festzulegen.
Menge: 3,000 St

**02.02.0080 Arbeitsfugen und Schwindrisse verharzen**
Schein-/Arbeitsfugen, Risse in mineralischem Estrich
öffnen, Querschlitze setzen, sorgfältig saugen,
Wellenverbinder einlegen und kraftschlüssig schliessen
mit 2-K Silikatgiessharz auf Basis Wasserglas.
Eigenschaften:
- Geruchsarm
- Sehr schnelle Erhärtung
- Estrichdämmschichten werden nicht angegriffen
- GISCODE RU1 / Lösemittelfrei
- EMICODE EC1 R Plus/ Sehr emissionsarm

Sofortiges Abstreuen der noch feuchten Schicht im
Überschuss mit Quarzsand 0,3 - 0,8 mm, nach dem Erhärten losen Sand absaugen.
Die Leistung ist vor Ausführung gemeinsam mit der Bauleitung aufzumessen und festzulegen.
Menge: 70,000 m

#### Bereich 02.03 Parkettboden

**02.03.0010 Industrieparkett Eiche Rustikal**
Industrieparkett als Stäbchenparkett

Stabstärke ca.  22 mm
Stabbreite ca.  40 - 70 mm
Stablänge ca.  500 -600 mm

getrocknet und bearbeitet, frei Baustelle liefern, Zementestrich verkleben, spachteln, schleifen und für die Oberflächenbehandlung vorbereiten.

- Untergrund:  Zementestrich
- Holzart:  Eiche Rustikal
- Hinweis: Im Speiseraum mit ca. 275 m2 werden Richtungswechsel zur Hervorhebung der Laufwege vorgenmmen, die Erschwernis des Richtungswechsels ist mit einzukalkulieren, Schnitte und Dehnfugen werden in den Folgepositionen berücksichtigt.
Menge: 480,000 m2

**02.03.0020 Zulage Verlegung diagonal**
Zulage zur vorgenannten Industrieparkett-Position für die Verlegung der Fläche vor dem Aufzug in diagonaler Ausrichtung.
Zulage für die zusätzlichen Arbeiten des Einmessens, Anschnitte umlaufend werde unter gesonderter Position vergütet.
Menge: 40,000 m2

**02.03.0030 Zulage Verlegung auf schiefer Ebene**
Zulage zur vorgenannten Industrieparkett-Position für die Verlegung der Fläche in einer Neigung von ca. 3,66°, als schiefe Ebene zur Verbindung zweier Gebäudeteile.
Menge: 17,000 m2

**02.03.0040 Kleinflächen und Ergänzungen**
als Zulage zur vorgenannten Position
für Kleinflächen von 0,5 m2 bis 3,0 m2
Menge: 3,000 m2

**02.03.0050 Zulage winkelige Anschnitte an Rampen**
Zulage für winkelige Anschnitte im Parkettquerschnitt für die Herstellung eines Überganges von ebener zu geneigter Fläche ohne Ausbildung einer Fuge mit Korkstreifen.
Menge: 5,000 m

**02.03.0060 Anschnitte gerade**
rechtwinkelig zum Parkettstab
Parkett passgenau an aufgehende Bauteile, Dehnfugen oder Abschlüssen anarbeiten mit einem geraden Schnitt der nicht von einer Sockelleiste überdeckt wird.
Menge: 120,000 m

**02.03.0070 Anschnitte schräg**
nicht rechtwinklig zum Parkettstab sondern schräg, passgenau an aufgehende Bauteile, Dehnfugen oder Abschlüssen anarbeiten mit einem sauberen geraden Schnitt der nicht von einer Sockelleiste überdeckt wird.
Menge: 35,000 m

**02.03.0080 Anschnitte Sichtbetonstützen**
Parkett passgenau dreiseitig an aufgehende Sichtbeton-Stahlbetonstützen anarbeiten, Schnitte werden nicht von einer Sockelleiste überdeckt.
Aus der Wand hervorstehender Bereich: ca. 12,5 x 25 cm
inkl. 2 x 45° Kanten mit einer Länge von ca. 2 cm
Menge: 15,000 St

**02.03.0090 Korkstreifen als Dehnfuge**
Korkstreifen, bis ca. 10 mm, als Dehnfugenausbildung einbringen
Menge: 170,000 m

**02.03.0100 Trenn-/Winkelschienen**
Trenn-/Winkelschienen aus Edelstahl rostfrei, Werkstoff Nr. 1.4404 (Höhe wie Parkett bei Belagsänderungen o. Ä. in unterschiedlichen Längen) liefern und oberflächenbündig mit OKFFB montieren.
Maximale Einzellänge: 1,15 m
Menge: 8,000 m

**02.03.0110 Oberflächenbeschichtung**
vorgenanntes Stabparkett mit einem
wasserbasierten 2-Komponenten-Polyurethanlack

Glanzrad: matt

mit folgenden Eigenschaften:

- Schnelle Aushärtung, nach 12 Stunden voll nutzbar
- Für extrem stark beanspruchte öffentliche Bereiche
- EMICODE EC1 zertifiziert, sehr emissionsarm
- Rutschhemmung R9

einschl. einer erforderlichen Grundierung
nach Herstellervorschrift beschichten.
Menge: 470,000 m2

**02.03.0120 Zulage erhöhte Rutschhemmung**
Zulage zur vorgenannten Oberflächenbeschichtung für die Ausführung in der Rutschhemmung R10. Anwendung auf geneigten Flächen, nach örtlicher Abstimmung.
Menge: 15,000 m2

#### Bereich 02.04 Sonstige Leistungen Parkettboden

**02.04.0010 Anarbeiten der Parkettbeläge an Türen**
an Türzargen Parkett sauber und passend anschneiden
und mit geeignetem Dichtstoff im Zargenbereich passend zum Parkettbelag abdichten
Zargentiefe bis ca. 30 cm
(Abrechnung pauschal je Türe )
Menge: 13,000 St

**02.04.0020 Anarbeiten und Anpassen an Bodentank**
Parkettbelag an bauseits vorhandenen Bodentank Fabrikat "OBO UDHOME 2 Art. Nr. 7368346" anpassen und Fläche des Deckels belegen, inkl. Höhenanpassung der Einlage und umlaufenden Korkstreifen als Dehnfuge.
Außenmaße Bodentank: 140 x 140 mm
Tiefe der Einlage ca. 15 mm
Menge: 1,000 St

**02.04.0030 Anarbeiten und Anpassen an HK-Rohre**
Parkettbelag an bauseits vorhandene Verrohrung der Heizkörper im Speiseraum anpassen.
Verbleibende Fugen mittels Spritzkork verschließen.
Rohrdurchmesser: ca. 25 mm
Menge: 20,000 St

**02.04.0040 Reinstreifer Dachterrasse 2,05 x 1,5m**
Nach Aufmaß erstellen, liefern und montieren einer Sauberlaufzone mittels Aluprofilmatte mit Ripsstreifen in einer Edelstahlwanne.

Farbton Einlage:  anthrazit
Schmutzfangzone:  2 (innen)
Profilabstand:  ca. 5 mm
Rutschhemmung:  R 11
Brandschutzklasse:  Cfl-s1
L x B:  ca. 2.050 x 1.500 mm
Höhe der Matte:  ca. 22 mm inkl. Wanne
Wanne:  Edelstahl ohne Ausleger passgenau
  zwischen Pfosten P+R Konstruktion
Anschluss:  Parkett mit Korkstreifen

Einbauort:  Dachterrassentür Obergeschoss
Menge: 1,000 St

#### Bereich 02.05 Sockelleisten

**02.05.0010 Sockelleiste 80/16**
Holzsockelleiste liefern und einbauen.
Sämtliche Stöße sind auf Gehrung zu schneiden.

Abmessungen: 80 x 16 mm
  Oberkante abgeschrägt 10°
  Unterkante abgeschrägt
Holzart:  Eiche rustikal
Oberfläche:  lackiert
Befestigung:  sichbar geschraubt Linsenkopf
  mittels Hohlraumdübel in
  GK-Vorsatzschale befestigt
Untergrund:  GK-Vorsatzschalen auf HRB
Menge: 210,000 m

**02.05.0020 Zulage Befestigung Sockelleiste**
Zulage für die Befestigung der Sockelleisten in Massivbauwänden. Bohren, dübeln und mit sichtbaren Schrauben, wie zuvor beschrieben, an verputzen Massivbauwänden befestigen.
Untergrund: Kalksandstein / Stahlbeton
Menge: 25,000 m

**02.05.0030 Elastische Verfugung**
Elastische Verfugung von Anschlüssen mit einem silikonfreien Produkt herstellen.
Farbton passend zum Parkettboden und Abstimmung (Muster)
Menge: 210,000 m

#### Bereich 02.06 Stundenlohn- und Sonstige Arbeiten

*Hinweis: Hinweis Stundenlohnarbeiten*
Stundenlohnarbeiten dürfen nur nach Anordnung durch den Auftraggeber oder dessen Bevollmächtigten ausgeführt werden. Über die geleisteten Arbeitsstunden sind werktäglich Stundenlohnzettel bei der Objektüberwachung einzureichen. Bei später eingereichten Nachweisen behält sich der AG vor diese nicht anzuerkennen, wenn die Leistung nicht eindeutig nachvollziehbar ist.

Der Verrechnungssatz der jeweiligen Arbeitskraft umfasst den Mittellohn für sämtliche Aufwendungen wie Lohn- und Gehaltskosten, Lohn- und Gehaltsnebenkosten, Zuschläge, lohngebundene und lohnunabhängige Kosten, sonstige Sozialkosten, Gemeinkosten sowie Wagnis und Gewinn.

**02.06.0010 Stundenlohnarbeiten eines Facharbeiters**
*** Stundenlohnarbeiten
Ausführung von Stundenlohnarbeiten zum Nachweis, durch Fachkräfte, nur auf Anordnung des AG.
Menge: 10,000 h
